# Sanierung Bettenhaus 2
Angebotsaufforderung (GAEB 90, DA83)
Eröffnung: 17.08.21 08:30
Währung: EUR
Auftraggeber: Sportschule Baden-Baden Steinbach im Badischen Sportbund Fre

## Abbruch- u. Rohbauarbeiten
Datum: 14.07.21

### 01 Abbruch- u. Rohbauarbeiten

*Hinweis*
BAUBESCHREIBUNG

Die Sportschule Steinbach plant den Umbau und die
Sanierung vom Bettenhaus 2, einem dreigeschossigen
Gebäude mit zentral gelegenen Haupttreppenhaus.

Im 2.OG werden vier bestehende Zimmer zu Rollstuhl
gerechten Zimmern umgebaut, die Wände werden versetzt
und die Bäder neu errichtet.
In 12 weiteren Zimmern werden die Bäder mit neuer
Sanitär-Installation und  Lüftern erneuert.
In den Zimmern werden Boden-, Wand- und Deckenflächen
erneuert, neue Türen werden eingebaut.
Die Elektroinstallation wird in Zimmern und Bädern
erneuert und neue Beleuchtung eingebaut.
Alle Räume erhalten eine neue Möblierung.
Im Flur wird ein Zimmer für den Studienleiter errichtet
mit neuem Bad.
Die Flure erhalten einen neuen Bodenbelag, Wand- und
Deckenanstrich.

Im 1.OG werden in 7 Zimmern die Bäder mit neuer
Sanitär-Installation und Lüftern erneuert.
In den Zimmern werden Boden-, Wand- und Deckenflächen
erneuert, die Türen werden erneuert.
Die Flure erhalten einen neuen Wand- und
Deckenanstrich, teilweise wird der Boden erneuert.
Die Elektroinstallation wird in Zimmern und Bädern
erneuert und neue Beleuchtung installiert.
Alle Räume erhalten eine neue Möblierung.
Ein Behinderten-WC wird in einem bestehenden Lagerraum
eingebaut.
Im Schwimmbadbereich wird eine neue Lehrerumkleide
errichtet.

Im EG werden in Teilbereichen die Böden aufbereitet und
die Wände und Decken gestrichen.
Bestehende Lagerräume werden renoviert.
Die Sanitärleitungen aus dem 1.OG werden über der Decke
im EG teilweise angeschlossen.
Hierfür werden in Teilbereichen die Gipskartondecken
demontiert und später wieder montiert.

Im KG werden neue Brandschutztüren eingebaut.
Ein Unterfluraufzug wird eingebaut, mit dem Lasten vom
EG ins KG befördert werden können.
Zum Aufzug wird ein neuer gepflasteter Fussweg
errichtet.

Das Treppenhaus erhält einen neuen Anstrich, die
Bodenbeläge werden aufbereitet, eine neue Beleuchtung
wird installiert.

Alle Zimmer werden mit Rauchmeldern ausgestattet, die
Brandmeldeanlage wird erweitert
und auf die Feuerwehr aufgeschaltet, die
Sicherheitsbeleuchtung wird ergänzt.
Die bestehende Aufzugsanlage am Treppenhaus wird
saniert und behindertengerechte Aufzugskabinen
eingebaut.

Lagerflächen für Material werden entlang der Südseite
am Gebäude bereitgestellt.
Materialanlieferungen sind mit der Bauleitung
abzustimmen.

Baustellen-WC´s mit Waschbecken werden bauseits bereit
gestellt.

Auf Grund der Covid-19-Situation sind die derzeit
gültigen Hygiene- und Gesundheitsschutzmassnahmen im
räumlichen Kontext zur Baustelle einzuhalten.
Im  Zugangsbereich zur Baustelle, im EG und im
Treppenhaus sind Masken zu tragen.

*Hinweis*
Technische Vorbemerkungen

Erd-, Betonarbeiten/ Verkehrswegebauarbeiten

Als Grundlage für die Ausführung, Aufmaß und Abrechnung
gilt die VOB, Teil C, soweit
nicht andere Vereinbarungen aus den Angebotsunterlagen
hervorgehen. Für die Baustoffe,
Materialien und deren Verarbeitung gelten die einzelnen
DIN-Normen, soweit diese in den
nachfolgenden Normen erwähnt worden sind:

DIN 18299Allgemeine Regelungen für Bauarbeiten jeder
Art

DIN 18300Erdarbeiten

DIN 18318Verkehrswegebauarbeiten

DIN 18320Landschaftsbauarbeiten

DIN 18331Beton- und Stahlbetonarbeiten

DIN 18201Toleranzen im Bauwesen

DIN 18203Toleranzen im Hochbau

DIN 18333Betonwerksteinarbeiten

DIN 18360Metallbauarbeiten

DIN 18459  Abbruch- u. Rückbauarbeiten

Ist in den einzelnen Pos. nichts anderes bestimmt, sind
sämtliche Materialien und Hilfsstoffe
vom Bieter zu liefern. Preise gelten für Material und
Lohn.

*Hinweis*
Technische Vorbemerkungen

für Mauerwerk aus KS XL oder KS-R P / KS L-R P
Sofern in den Ausführungsplänen oder den statischen
Berechnungen keine gesonderten Hinweise
gegeben sind, werden KS XL-Formate nach
bauaufsichtlicher Zulassung ohne Stoßfugenvermörtelung ausgeführt. KS-Planstein-Mauerwerk kann nach
DIN 1053-1 sowohl ohne als auch mit
Stoßfugenvermörtelung ausgeführt werden.
Bei Mauerwerk ohne Stoßfugenvermörtelung werden die
Steine knirsch verlegt. Stoßfugenbreiten > 5 mm sind
beim Mauern beidseitig mit Normalmörtel zu schließen.
Werden an das Mauerwerk
 Anforderungen an Schlagregenschutz, Schallschutz,
Luft- oder Winddichtheit gestellt, so ist
zumindest ein einseitiger Putzauftrag vom Rohboden bis
zur Rohdecke erforderlich.
LIEFERUMFANG BEI KS XL: Die Anwendung und Bemessung
erfolgt über allgemeine bauaufsichtliche Zulassungen.
Das Angebot des KS-Werkes umfasst die Lieferung aller
Standard- und Passelemente, incl. Dünnbettmörtel.
Höhenausgleichssteine (Kimmsteine) können mit bestellt
werden.
Zubehör wie Mörtelschlitten, Maueranker, etc. kann vom
KS-Werk bezogen werden. Versetzgeräte können gemietet
werden.
BAUTEILE ZUR SYSTEMERGÄNZUNG: Bei der Beschreibung von
Wänden werden darin enthaltene Bauteile zur
Systemergänzung übermessen - wie z.B. Fensterstürze,
KS-U-Schalen, KS-ISO-Kimmsteine oder Gurtrollersteine.
Der Mehraufwand zum Einbau der Bauteile zur
Systemergänzung (in der Regel andere Materialkosten)
ist besonders zu beschreiben.
KIMMSCHICHTEN: Das Aufmauern der Wände beginnt
grundsätzlich mit einer Ausgleichsschicht aus
Normalmörtel der Mörtelgruppe III, Dicke d = 1 bis 3
cm.
Die Ausgleichsschicht dient dem Höhenausgleich der
Wand, zur Herstellung eines planebenen
Niveaus in Längs- und Querrichtung und dem Ausgleich
von Unebenheiten in der Betondecke.
In den folgenden Schichten ist der Dünnbettmörtel für
die Lagerfugen vollflächig mit dem Mörtelschlitten aufzutragen. Die Lagerfugendicke im fertigen
Mauerwerk soll 2 mm betragen.
Die Verwendung von Keilen zum Ausrichten der Steine ist
nicht zulässig. Der ausquellende Dünnbettmörtel ist
nach dem Ansteifen mit der Kelle oder einem
Schwammbrett glatt zu streichen.
WANDANSCHLÜSSE MIT KS-STUMPFSTOSSTECHNIK: Sofern in den
Ausführungsplänen oder den statischen Berechnungen
keine gesonderten Hinweise gegeben sind, gelten
folgende Vorgaben zur Stumpfstoßtechnik: Wandanschlüsse
sind in der bewährten Stumpfstoßtechnik auszuführen.
Dabei sind im Höhenabstand von ca. 50 cm in den
Mörtelfugen Edelstahl-Flachstahlanker einzulegen.
Die Anschlussfugen sind aus statischen und
schalltechnischen Gründen zu vermörteln. Bei einschaligen Wänden mit Schallschutzanforderungen ist z.B.
die Wohnungstrennwand durch die
Außenwand zu führen (durchbinden), die Außenwand wird
beidseitig mittels Stumpfstoß angeschlossen.
Kelleraußenecken werden im Verband gemauert.
gleichwertige technische Spezifikationen
Soweit in der Leistungsbeschreibung auf Technische
Spezifikationen, z. B. nationale Normen, mit denen
Europäische Normen umgesetzt werden, europäische
technische Zulassungen, gemeinsame
technische Spezifikationen, internationale Normen,
Bezug genommen wird, werden auch ohne den
ausdrücklichen Zusatz: oder gleichwertig, immer
gleichwertige Technische Spezifikationen in Bezug
genommen.

#### 01.01 ABBRUCHARBEITEN

**01.01.0001 Abbruch Mauerwerk, d=11,5cm**
Abbruch KS-Mauerwerk d=11,5cm von bestehender
Innenwand, aufladen und abtransportieren, inkl.
Deponiegebühr
Menge: 10,000 m2

**01.01.0002 Abbruch Mauerwerk, d=17,5cm**
Abbruch KS-Mauerwerk d=17,5cm von bestehender
Innenwand, aufladen und abtransportieren, inkl.
Deponiegebühr
Serverraum: B x H = 2,30m x 2,70m,  6,21m²
Zimmer 219: B x H = 3,81m x 2,70m, 10,29m²
Zimmer 220: B x H = 5,00m x 2,70m, 13,50m²
Zimmer 229: B x H = 5,00m x 2,70m, 13,50m²
Zimmer 230: B x H = 3,95m x 2,70m, 10,65m²
Gesamtfläche
54,15m²
Ort: 2.OG
Menge: 55,000 m2

**01.01.0003 Türleibung abbrechen, d=34cm**
Türleibung abbrechen, b=40cm, h=2,13m, KS-Mauerwerk
d=34cm von bestehendem Innenmauerwerk abbrechen,
aufladen und abtransportieren, inkl. Deponiegebühr
Ort: 2.OG, Zi.219
Menge: 1,000 St

**01.01.0004 Türleibung abbrechen, d=28cm**
Türleibung abbrechen, b=30cm, h=2,13m, KS-Mauerwerk
d=28cm von bestehendem Innenmauerwerk abbrechen,
aufladen und abtransportieren, inkl. Deponiegebühr
Ort: 2.OG, Zi.230
Menge: 1,000 St

**01.01.0005 Türleibung abbrechen, d=20cm**
Türleibung abbrechen, b=80cm, h=2,13m, KS-Mauerwerk
d=20cm von bestehendem Innenmauerwerk abbrechen,
aufladen und abtransportieren, inkl. Deponiegebühr
Ort: 2.OG, Zi.220+229
Menge: 2,000 St

**01.01.0006 Abbruch Estrich**
Abbruch bestehender Estrichaufbau, aufladen und
abtransportieren, inkl. Deponiegebühr
Estrichaufbau: 15mm Bodenfliesen, 40mm Zementestrich,
20mm Styropordämmung
Ort: Bäder Zi.219, 220, 229, 230
Menge: 20,000 m2

**01.01.0007 Abbruch Estrich Dusche**
Abbruch bestehender Estrichaufbau, im Bereich der
Dusche,
je Bad ca. 1 m², aufladen und abtransportieren, inkl.
Deponiegebühr
Estrichaufbau: 15mm Bodenfliesen, 40mm Zementestrich,
20mm Styropordämmung
Ort: Bäder 1.OG (7 Stck.) + 2.OG (15 Stck.)
Menge: 25,000 m2

**01.01.0008 Abbruch Bodenfliesen**
Abbruch bestehender Bodenfliesen, d=15mm, aufladen und
abtransportieren, inkl. Deponiegebühr
Ort: Bäder 1.OG Zi.212- 218, Beh.-WC
  Bäder 2.OG Zi.221- 228, 231 -234
Menge: 60,000 m2

**01.01.0009 Deckendurchbruch Betondecke herstellen, lxb=1,50mx1,50m**
Deckendurchbruch in bestehender Stahlbetondeckenplatte
d=25cm, herstellen für späteren Einbau von
Unterfluraufzug,
inkl. aufladen und abtransportieren und Deponiegebühr.
Größe 1,50m x 1,50m
Menge: 1,000 St

#### 01.02 ROHBAUARBEITEN

*Hinweis*

**01.02.0001 Wanddurchbrüche herstellen für Innentüren**
Wanddurchbrüche herstellen in Mauerwerkswand, d=24cm,
BxH=1.010x 2.135 cm, aufladen und abtransportieren,
inkl. Deponiegebühr
Ort: 1.OG, Lehrsaal 2
Menge: 1,000 Stck

**01.02.0002 KS-P 12 / 1,4, d = 17,5 cm**
Kalksandlochstein, KS-P-12/1,4,
für Innenmauerwerk, d=17,5 cm, Mauerwerk nach DIN
1053, der Außenwand, verlegt in Dünnbettmörtel,
ohne Stoßfugenvermörtelung, für einseitigen
Putzauftrag, Kalksandstein
Festigkeitsklasse:  12
Rohdichteklasse:  1,4
Mauerwerksdicke:  17,5 cm
Format:  nach Wahl des Bieters
Wandhöhe: KG 3,00 m, Raum BMZ
Menge: 8,000 m2

**01.02.0003 Türsturz herstellen, d=20cm**
KSV Fertigteilsturz, d = 20 cm
liefern und höhengerecht einmauern.
Sturzdicke  : 24 cm
Sturzhöhe  : 15 cm
Lichte Weite  : 1,600 mm
Ort: 2.OG, Zi.220+229
Menge: 2,000 Stck

**01.02.0004 Türsturz herstellen, d=28cm**
KSV Fertigteilsturz, d = 28-34 cm
liefern und höhengerecht einmauern.
Sturzdicke  : 28-34 cm
Sturzhöhe  : 15 cm
Lichte Weite  : 1,010 mm
Ort: 2.OG, Zi.219+230
Menge: 2,000 Stck

**01.02.0005 Install. Schlitze herstellen, bis 100 qcm**
Installationsschlitze herstellen in Innenmauerwerk
bis 100 qcm
Menge: 10,000 m

**01.02.0006 Wanddurchbrüche herstellen, bis 500 qcm**
Wanddurchbrüche herstellen in Innenmauerwerk
bis 500 qcm, inkl. aufladen und abtransportieren und
Deponiegebühr.
Menge: 10,000 Stck

**01.02.0007 Wanddurchbrüche schließen, bis 500 qcm**
Innenmauerwerk, schließen von Wanddurchbrüchen, die
Zwischenräume sind satt mit Mörtel auszuwerfen und
sauber eben mit der Wand abzugleichen, bis 500 qcm
Menge: 10,000 Stck

**01.02.0008 Wand-Durchbruch 20/10**
Wanddurchbruch in Kalksandsteinwand herstellen
Wandstärke: 17,5 cm
Menge: 5,000 St

**01.02.0009 Deckendurchbruch herstellen, lxb=25x20cm**
Deckendurchbruch in bestehender Deckenplatte d=20-25cm,
herstellen, inkl. aufladen und abtransportieren und
Deponiegebühr.
Größe 25x20cm
Menge: 5,000 Stck

**01.02.0010 Deckendurchbruch schließen, lxb=25x20cm**
Deckendurchbruch wieder dicht verschließen,
Größe 25x20cm
Menge: 5,000 Stck

**01.02.0011 Kernbohrungen DN 100 mm**
Herstellen von Kernbohrungen in Decken aus Stahlbeton
bis Stärke von 25cm.
Durchmesser: 100mm.
Inkl. Baustelleneinrchtung, Auf- und Abbau des
Bohrgerätes und Entsorgung des Beton-Schnittgutes.
Menge: 10,000 Stck

**01.02.0012 Kernbohrungen DN 200mm**
Herstellen von Kernbohrungen in Decken aus Stahlbeton
bis Stärke von 25cm.
Durchmesser: 200mm.
Inkl. Baustelleneinrchtung, Auf- und Abbau des
Bohrgerätes, und Entsorgung des Beton-Schnittgutes.
Menge: 3,000 Stck

#### 01.03 STUNDENLOHNARBEITEN

**01.03.0001 Stundensatz Vorarbeiter, Rohbauarbeiten**
Arbeiten, welche nicht in den Positionen erfaßt sind
und
gegen Nachweis zur Ausführung kommen: Vorarbeiter
Menge: 5,000 Std

**01.03.0002 Stundensatz Fachwerker, Rohbauarbeiten**
Arbeiten, welche nicht in den Positionen erfaßt sind
und
gegen Nachweis zur Ausführung kommen:  Fachwerker
Menge: 5,000 Std

**01.03.0003 Stundensatz Helfer, Rohbauarbeiten**
Arbeiten, welche nicht in den Positionen erfaßt sind
und
gegen Nachweis zur Ausführung kommen:  Helfer
Menge: 5,000 Std

USt %: 19,00
